# Muster-Leistungsbeschreibung
Leistungsbeschreibung (GAEB 90, DA81)
Währung: EUR

## Quellminderung und Steinfestigung
Datum: 12.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise Regelwerke WTA

Bei der Ausführung der Arbeiten sind insbesondere
 die Regelwerke der WTA (Wissenschaftlich-Technische
 Arbeitsgemeinschaft für Bauwerkserhaltung und
 Denkmalpflege e.V.) zu beachten, z.B.:
 3-5 "Natursteinrestaurierung nach WTA: Reinigung"
 3-17 "Hydrophobierende Imprägnierung von
mineralischen Baustoffen"
 4-3 "Instandsetzen von Mauerwerk -
Standsicherheit/Tragfähigkeit"
 4-5 "Beurteilung von Mauerwerk - Mauerwerksdiagnostik"
2-9 "Sanierputzsysteme"
2-4 "Beurteilung und Instandsetzung gerissener Putze an
Fassaden"
2-7 "Kalkputz in der Denkmalpflege"

### Titel 00002 Quellminderung und Steinfestigung

**00002.0001 Imprägnieren von tonmineralhaltigen Baustoffen zur Quellminderung**
Imprägnieren von porösen, saugfähigen,
mineralischen Baustoffen mit tonig, mineralischem
Gefüge und mäßigen bis hohen Quellmaß mit einem
wässrigen Schutzstoff gegen hygrisches Quellen wie
Remmers Antihygro.

Das zur Anwendung zu gelangende Produkt verhindert
durch Ionenaustausch innerhalb der Quellzentren
des Gesteins (Tonmineralien) den Aufbau von
Hydrathüllen in den Tonmineralien.

Eigenschaftsprofil:
Alkyldiammoniumverbindung
Lösemittel: Wasser
Wirkstoffgehalt: 0,2 Mol/l
pH: 6 +/- 1

Gegebenenfalls sind zur Verarbeitung ergänzende
Musterflächen anzulegen und den fachlich
Beteiligten vorzustellen.

Das Anlegen der Musterflächen sowie das Vorhalten
und Betreiben der dazu notwendigen Geräte ist in
den EP einzukalkulieren und wird nicht getrennt
vergütet.

Ausführung:
Materialeintrag über dreimaliges Fluten, frisch in
frisch.
Wir empfehlen eine photographische Dokumentation
der einzelnen Arbeitsschritte und der
applikationstechnischen Daten (Temperatur,
Verbrauch der einzelnen Materialien,
Tränkungszeit). Die Reduktion des hygrischen
Quellens ist analytisch am Baustoffmaterial im
Labor nachzuweisen und zu protokollieren (vorher -
nachher).

Vor Durchführung weiterer Konservierungsarbeiten
ist ein Abtrocknen des Natursteins abzuwarten ?
Wartezeit in Abhängigkeit von den Witterungs- bzw.
Trocknungsbedingungen 7-14 Tage.

Verbrauch:
ca.: 1,5 l/m² Remmers Antihygro <0616>
Bsp.: Schilfsandstein ca.: 1,0 - 4,5 l/m²,
Buntsandstein ca.: 0,3 - 2,5 l/m², Tuffe ca.: 1,0 -
6,0 l/m², Ziegel ca.: 0,2 - 0,3 l/m²
Einheit: m2

*Hinweis*
Hinweise zur Steinfestigung

So vielfältig mineralische Untergründe in
Zusammensetzung,
Gefüge, Porenraum usw. sind, so unterschiedlich
stellen sich
die im Verlauf der Verwitterungsprozesse entstehenden
Verwitterungsprofile dar.
Sinn und Zweck einer Festigungsmaßnahme ist die
Wiederherstellung des ursprünlich homogenen
Festigkeitsverlaufs.
Zur Erreichung dieses Ziels ist es notwendig, dass der
gewählte Steinfestiger
- eine angepasste Gelabscheidungsrate besitzt und dass
er
- in einer angepassten Menge appliziert wird.
Ersteres ist notwendig, um die Festigkeit des
behandelten Untergrundes auf das gewünschte Niveau
(weder zu hoch noch zu tief) anzuheben.
Zweites ist unerlässlich, um die erforderliche
Eindringtiefe
(bis zum "gesunden Kern") zu erreichen.
Da es grundsätzlich nicht möglich ist, einem
mineralischen
Baustoff von außen anzusehen, wie tief und wie
intensiv bzw.
in welcher Form er verwittert ist, ist es unmöglich,
eine
sach- und fachgerechte Festigung ohne die
entsprechenden
Voruntersuchungen durchzuführen.
Das dazu notwendige Versuchsprogramm verläuft in der
Regel
nach diesem Schema:
1. Ermittlung des Verwitterungsprofils
2. Auswahl und Applikation eines als geeignet
erscheinenden
Steinfestigers
3. Nach Ablauf der Reaktionszeit (ca. 4 Wochen):
Überprüfung des resultierenden Festigkeitsprofils

Ggf. kann auch eine Kombinationsbehandlung mit
Steinfestigern unterschiedlicher Gelabscheidungsraten
zielführend sein.

**00002.0002 Partielle Vorfestigung (KSE 100)**
*** Bedarfsposition ohne GB
Partielle Vorfestigung von schwachen Verwitterungen
auf mineralischen Oberflächen mit KSE 100.

Imprägniermittel drucklos im Flutverfahren satt
auftragen (Vernebelung vermeiden), so dass ein 30 - 50
cm langer Flüssigkeitsfilm an der Baustoffoberfläche
herabläuft.
Abschnittsweise waagerecht von oben nach unten fluten
und sofort mit einem Flächenstreicher nacharbeiten.
Vorgang mehrfach (mindestens zweimal) wiederholen (nass
in feucht) bis keine weitere Imprägniermittelaufnahme
mehr festzustellen ist.
Flächen, die einen Sprühauftrag nicht erlauben, mit
stets gut getränktem Pinsel oder Rolle bearbeiten.

Die mehrwöchige Reaktionszeit sowie die hierfür
notwendigen klimatischen Bedingungen,
Relative Luftfeuchtigkeit: 50 bis 70 %
Lufttemperatur:  + 10 bis + 25 °C
sind zu berücksichtigen.

Verbrauch:
Nach Art und Zustand des Untergrundes sowie
Aufgabenstellung zwischen 0,3 l/m² und mehreren l/m²
Remmers KSE 100 <0719>
Genauen Bedarf an einer ausreichend großen
Probefläche ermitteln.
ermittelter Verbrauch:
______ l/m² Remmers KSE 100 <0719>
Einheit: m2

**00002.0003 Partielle Steinfestigung (KSE 100)**
*** Grundposition ZZ 001.0
Partielle Festigung von schwachen Verwitterungen
auf mineralischen Oberflächen mit KSE 100.

Imprägniermittel drucklos im Flutverfahren satt
auftragen (Vernebelung vermeiden), so dass ein 30 - 50
cm langer Flüssigkeitsfilm an der Baustoffoberfläche
herabläuft.
Abschnittsweise waagerecht von oben nach unten fluten
und sofort mit einem Flächenstreicher nacharbeiten.
Vorgang mehrfach (mindestens zweimal) wiederholen (nass
in feucht) bis keine weitere Imprägniermittelaufnahme
mehr festzustellen ist.
Flächen, die einen Sprühauftrag nicht erlauben, mit
stets gut getränktem Pinsel oder Rolle bearbeiten.

Die mehrwöchige Reaktionszeit sowie die hierfür
notwendigen klimatischen Bedingungen,
Relative Luftfeuchtigkeit: 50 bis 70 %
Lufttemperatur:  + 10 bis + 25 °C
sind zu berücksichtigen.

Angebotenes Produkt:______________

Verbrauch:
Nach Art und Zustand des Untergrundes sowie
Aufgabenstellung zwischen 0,3 l/m² und mehreren l/m²
Remmers KSE 100 <0719>
Genauen Bedarf an einer ausreichend großen
Probefläche ermitteln.
ermittelter Verbrauch:
______ l/m² Remmers KSE 100 <0719>
Einheit: m2

**00002.0004 Partielle Vorfestigung (KSE 300)**
*** Bedarfsposition ohne GB
Partielle strukturelle Vorfestigung von deutlich
verwitterten
und aufgelockerten mineralischen Oberflächen
mit KSE 300.

Imprägniermittel drucklos im Flutverfahren satt
auftragen (Vernebelung vermeiden), so dass ein 30 - 50
cm langer Flüssigkeitsfilm an der Baustoffoberfläche
herabläuft.
Abschnittsweise waagerecht von oben nach unten fluten
und sofort mit einem Flächenstreicher nacharbeiten.
Vorgang mehrfach (mindestens zweimal) wiederholen (nass
in feucht) bis keine weitere Imprägniermittelaufnahme
mehr festzustellen ist.
Flächen, die einen Sprühauftrag nicht erlauben, mit
stets gut getränktem Pinsel oder Rolle bearbeiten.

Die mehrwöchige Reaktionszeit sowie die hierfür
notwendigen klimatischen Bedingungen,
Relative Luftfeuchtigkeit: 50 bis 70 %
Lufttemperatur:  + 10 bis + 25 °C
sind zu berücksichtigen.

Verbrauch:
Nach Art und Zustand des Untergrundes sowie
Aufgabenstellung zwischen 0,3 l/m² und mehreren l/m²
Remmers KSE 300 <0720>
Genauen Bedarf an einer ausreichend großen
Probefläche ermitteln.
ermittelter Verbrauch:
______ l/m² Remmers KSE 300 <0720>
Einheit: m2

**00002.0005 Partielle Steinfestigung (KSE 300)**
*** Wahlposition ZZ 001.1
Partielle strukturelle Festigung von deutlich
verwitterten und
aufgelockerten mineralischen Oberflächen mit KSE 300.

Imprägniermittel drucklos im Flutverfahren satt
auftragen (Vernebelung vermeiden), so dass ein 30 - 50
cm langer Flüssigkeitsfilm an der Baustoffoberfläche
herabläuft.
Abschnittsweise waagerecht von oben nach unten fluten
und sofort mit einem Flächenstreicher nacharbeiten.
Vorgang mehrfach (mindestens zweimal) wiederholen (nass
in feucht) bis keine weitere Imprägniermittelaufnahme
mehr festzustellen ist.
Flächen, die einen Sprühauftrag nicht erlauben, mit
stets gut getränktem Pinsel oder Rolle bearbeiten.

Die mehrwöchige Reaktionszeit sowie die hierfür
notwendigen klimatischen Bedingungen,
Relative Luftfeuchtigkeit: 50 bis 70 %
Lufttemperatur:  + 10 bis + 25 °C
sind zu berücksichtigen.

Verbrauch:
Nach Art und Zustand des Untergrundes sowie
Aufgabenstellung zwischen 0,3 l/m² und mehreren l/m²
Remmers KSE 300 <0720>
Genauen Bedarf an einer ausreichend großen
Probefläche ermitteln.
ermittelter Verbrauch:
______ l/m² Remmers KSE 300 <0720>
Einheit: m2

**00002.0006 Partielle Vorfestigung (KSE 300 E)**
*** Bedarfsposition ohne GB
Partielle struktuelle Vorfestigung von stark porösen
und
stark verwitterten mineralischen Oberflächen
mit KSE 300 E.

Imprägniermittel drucklos im Flutverfahren satt
auftragen (Vernebelung vermeiden), so dass ein 30 - 50
cm langer Flüssigkeitsfilm an der Baustoffoberfläche
herabläuft.
Abschnittsweise waagerecht von oben nach unten fluten
und sofort mit einem Flächenstreicher nacharbeiten.
Vorgang mehrfach (mindestens zweimal) wiederholen (nass
in feucht) bis keine weitere Imprägniermittelaufnahme
mehr festzustellen ist.
Flächen, die einen Sprühauftrag nicht erlauben, mit
stets gut getränktem Pinsel oder Rolle bearbeiten.

Die mehrwöchige Reaktionszeit sowie die hierfür
notwendigen klimatischen Bedingungen,
Relative Luftfeuchtigkeit: 50 bis 70 %
Lufttemperatur:  + 10 bis + 25 °C
sind zu berücksichtigen.

Verbrauch:
Nach Art und Zustand des Untergrundes sowie
Aufgabenstellung zwischen 0,3 l/m² und mehreren l/m²
Remmers KSE 300 E <0714>
Genauen Bedarf an einer ausreichend großen
Probefläche ermitteln.
ermittelter Verbrauch:
______ l/m² Remmers KSE 300 E <0714>
Einheit: m2

**00002.0007 Partielle Steinfestigung (KSE 300 E)**
*** Wahlposition ZZ 001.2
Partielle strukturelle Festigung von stark porösen und

stark verwitterten mineralischen Oberflächen
mit KSE 300 E.

Imprägniermittel drucklos im Flutverfahren satt
auftragen (Vernebelung vermeiden), so dass ein 30 - 50
cm langer Flüssigkeitsfilm an der Baustoffoberfläche
herabläuft.
Abschnittsweise waagerecht von oben nach unten fluten
und sofort mit einem Flächenstreicher nacharbeiten.
Vorgang mehrfach (mindestens zweimal) wiederholen (nass
in feucht) bis keine weitere Imprägniermittelaufnahme
mehr festzustellen ist.
Flächen, die einen Sprühauftrag nicht erlauben, mit
stets gut getränktem Pinsel oder Rolle bearbeiten.

Die mehrwöchige Reaktionszeit sowie die hierfür
notwendigen klimatischen Bedingungen,
Relative Luftfeuchtigkeit: 50 bis 70 %
Lufttemperatur:  + 10 bis + 25 °C
sind zu berücksichtigen.

Verbrauch:
Nach Art und Zustand des Untergrundes sowie
Aufgabenstellung zwischen 0,3 l/m² und mehreren l/m²
Remmers KSE 300 E <0714>
Genauen Bedarf an einer ausreichend großen
Probefläche ermitteln.
ermittelter Verbrauch:
______ l/m² Remmers KSE 300 E <0714>
Einheit: m2
